# BP 6A AK Deggendorf - AS Hengersberg
Angebotsaufforderung (GAEB DA XML 3.2, DA83)
Projekt: A-01012-00
Währung: EUR
Vergabeart: Öffentliche Ausschreibung
Auftraggeber: Autobahn GmbH des Bundes, Niederlassung Südbayern, AdB-NL BY-S, Seidlstraße 7-11, 80335 München, Telefon 089 54552-0; Vergabenummer: A0101200031
Erstellt mit: GXML Toolbox V3.3 R20230829, iTWO_64 V25.0.772, 11.08.2026

## A0101200031 Beweissicherung Erweiterung FR PA
Datum: 11.08.2026
WaGr: 99_99_01

### Abschnitt 01 Erstbeweissicherung vor Baubeginn

#### Unterabschnitt 01.01 Erstbeweissicherung

**01.01.0001 An- und Abfahrt**
An- und Abfahrten (inclusive Fahrzeug- und Personalkosten) für die Bereiche Hengersberg und Halbmeile.
Menge: 36,000 St

**01.01.0002 Beweissicherung Wohngebäude**
Beweissicherung Wohngebäude (Einfamilienhaus) im Außen- und Innenbereich, inclusive Außenanlagen, inclusive Gutachten vor Baubeginn der Baumaßnahme.
Menge: 1,000 St

**01.01.0003 Beweissicherung Gewerbeobjekte**
Beweissicherung Gewerbeobjekte, Industriehallen im Innenbereich
(abgerechnet wird die jeweilge Grundfläche der Gebäude)
inclusive Gutachten vor Beginn der Baumaßnahme
zzgl.Fassaden nach Pos. 01.01.007
Menge: 36800,000 m2

**01.01.0004 Beweissicherung Teilbereiche**
Beweissicherung Teilbereiche (Fassaden von
Gewerbeobjekten, Industriehallen)inclusive
Gutachten vor Beginn der Baumaßnahme.
Abgerechnet wird die Länge der begutachteten
Fassade nach meter, unabhängig von deren Höhe.
Erforderliche Gerätschaften für die Fassadenbegutachtung sind einzurechnen.
Menge: 4190,000 m

**01.01.0005 An- und Abfahrt Beweissicherung Kanal**
An- und Abfahrten (inclusive Fahrzeug- und Personalkosten) für den Bereich Abwasserkanal bei Hengersberg.
Einzurechnen sind die benötigten Fahrzeuge einschl. Personal für die Beweissicherung und ggf. Reiniung des
Abwasserkanals.
Menge: 3,000 St

**01.01.0006 Kanalreinigung bis DN 1400**
Kanalreinigung Abwasserkanal Beton DN 1400 mit
Niedrigwassergerinne unter Betrieb.
Entwässerungsleitung im Hochdruck- oder Vakuumspülverfahren reinigen. Räumgut vorentwässern.
Reinigung 'als Vorbereitung für Kamerabefahrung'

Rohr DN/ID 'DN 71400 mit Niedrigwassergerinne'

Rohr 'Stahlbeton'

Haltungslänge 'bis 60m'

Verschmutzung bis 20 v.H. der Profilhöhe.
Räumgut nach Wahl des AN verwerten.
Menge: 60,000 m

**01.01.0007 Kamerabefahrung bis DN 1400**
Kamerabefahrung Abwasserleitung DN 1400 mit Niedrigwassergerinne unter Betrieb
Kameradurchfahrung von Entwässerungsrohrleitungen ausführen. Auf Schadstellen untersuchen und auf Da-
tenträger dokumentieren. Datenträger dem AG übergeben.
Rohr DN/ID '1400 mit Niedrigwassergerinne'

Rohr aus Stahlbeton.
Haltungslänge über 30,00 bis 60,00 m.
Leitung unter Betrieb prüfen.
Befahrung 'Sammelleitung unter Betrieb'

Dokumentation mit Angabe von Haltung, Rohrmaterial,
Rohrdurchmesser, Haltungslänge, Gefälle im Rohr und
Stationierung von seitlichen Zuläufen und Schadstellen
schriftlich vorlegen.
Daten im ISY-Bau Austauschformat Abwasser (XML) sowie
aufbereitet in Video-Datenformat nach Unterlagen des AG
übergeben. Datenträger nach Unterlagen des AG.
Menge: 60,000 m

*Hinweis: Hinweis zu Kanal DN 800 Donaustraße*
Die Kanalreinigung und Kamerabefahrung kann zu dem
Zeitpunkt ab Sperrung der Donaustraße voraussichtlich
ab 12.04.2027 erfolgen.
Ab diesem Zeitpunkt ist keine Verkehrssicherung mehr erforderlich.
Der genaue Termin ist mit der örtl. Bauleitung
abzustimmen.

**01.01.0008 Kanalreinigung bis DN 800**
Kanalreinigung Abwasserkanal Beton DN 800 unter Betrieb.
Entwässerungsleitung im Hochdruck- oder Vakuumspülverfahren reinigen. Räumgut vorentwässern.
Reinigung 'als Vorbereitung für Kamerabefahrung'

Rohr DN/ID 'DN 800 unter BW 155, Donaustraße'

Rohr 'Stahlbeton'

Haltungslänge 'bis 60m'

Verschmutzung bis 20 v.H. der Profilhöhe.
Räumgut nach Wahl des AN verwerten.
Menge: 100,000 m

**01.01.0009 Kamerabefahrung bis DN 800**
Kamerabefhrung unter Betrieb
Kameradurchfahrung von Entwässerungsrohrleitungen ausführen. Auf Schadstellen untersuchen und auf Da-
tenträger dokumentieren. Datenträger dem AG übergeben.
Rohr DN/ID '800 unter BW 155, Donaustraße'

Rohr aus Stahlbeton.
Haltungslänge über 30,00 bis 60,00 m.
Leitung unter Betrieb prüfen.
Befahrung 'Sammelleitung unter Betrieb'

Dokumentation mit Angabe von Haltung, Rohrmaterial,
Rohrdurchmesser, Haltungslänge, Gefälle im Rohr und
Stationierung von seitlichen Zuläufen und Schadstellen
schriftlich vorlegen.
Daten im ISY-Bau Austauschformat Abwasser (XML) sowie
aufbereitet in Video-Datenformat nach Unterlagen des AG
übergeben. Datenträger nach Unterlagen des AG.
Menge: 100,000 m

**01.01.0010 Kanalreinigung bis DN 600**
Kanalreinigung Abwasserkanal Beton DN 600 unter Betrieb.
Entwässerungsleitung im Hochdruck- oder Vakuumspülverfahren reinigen. Räumgut vorentwässern.
Reinigung 'als Vorbereitung für Kamerabefahrung'

Rohr DN/ID 'DN 600 unter BW 154, Ohebrücke'

Rohr 'Stahlbeton'

Haltungslänge 'bis 60m'

Verschmutzung bis 20 v.H. der Profilhöhe.
Räumgut nach Wahl des AN verwerten.
Menge: 140,000 m

**01.01.0011 Kamerabefahrung bis DN 600**
Kamerabefahrung unter Betrieb
Kameradurchfahrung von Entwässerungsrohrleitungen ausführen. Auf Schadstellen untersuchen und auf Da-
tenträger dokumentieren. Datenträger dem AG übergeben.
Rohr DN/ID '600 unter BW 154, Ohebrücke'

Rohr aus Stahlbeton.
Haltungslänge über 30,00 bis 60,00 m.
Leitung unter Betrieb prüfen.
Befahrung 'Sammelleitung unter Betrieb'

Dokumentation mit Angabe von Haltung, Rohrmaterial,
Rohrdurchmesser, Haltungslänge, Gefälle im Rohr und
Stationierung von seitlichen Zuläufen und Schadstellen
schriftlich vorlegen.
Daten im ISY-Bau Austauschformat Abwasser (XML) sowie
aufbereitet in Video-Datenformat nach Unterlagen des AG
übergeben. Datenträger nach Unterlagen des AG.
Menge: 140,000 m

### Abschnitt 02 Zweitbeweissicherung nach Bauende

#### Unterabschnitt 02.01 Zweitbeweissicherung

**02.01.0001 An- und Abfahrt**
An- und Abfahrten (inclusive Fahrzeug- und Personalkosten) für die Bereiche Hengersberg und Halbmeile.
Menge: 36,000 St

**02.01.0002 Beweissicherung Wohngebäude**
Beweissicherung Wohngebäude (Einfamilienhaus) im Außen- und Innenbereich, inclusive Außenanlagen, inclusive Gutachten vor Baubeginn der Baumaßnahme.
Menge: 1,000 St

**02.01.0003 Beweissicherung Gewerbeobjekte**
Beweissicherung Gewerbeobjekte, Industriehallen im Innenbereich
(abgerechnet wird die jeweilige Grundfläche der Gebäude)
inclusive Gutachten vor Beginn der Baumaßnahme
zzgl.Fassaden nach Pos. 01.01.007
Menge: 36800,000 m2

**02.01.0004 Beweissicherung Teilbereiche**
Beweissicherung Teilbereiche (Fassaden von
Gewerbeobjekten, Industriehallen)inclusive
Gutachten vor Beginn der Baumaßnahme.
Abgerechnet wird die Länge der begutachteten
Fassade nach meter, unabhängig von deren Höhe.
Erforderliche Gerätschaften für die Fassadenbegutachtung sind einzurechnen.
Menge: 4190,000 m

*Hinweis: Hinweis zu Kanalüberprüfung*
Die Kanalreinigung und Kamerabefahrung der aufgeführten Abwaserkanäle kann erst nach Beendigung der Arbeiten der Fahrtrichtung Nürnberg Ende 2030/Anfang 2031 erfolgen.
Dies ist bei der Preisbildung zu berücksichtigen.

**02.01.0005 An- und Abfahrt Beweissicherung Kanal**
An- und Abfahrten (inclusive Fahrzeug- und Personalkosten) für den Bereich Abwasserkanal bei Hengersberg.
Einzurechnen sind die benötigten Fahrzeuge einschl. Personal für die Beweissicherung und ggf. Reiniung des
Abwasserkanals.
Menge: 3,000 St

**02.01.0006 Kanalreinigung bis DN 1400**
Kanalreinigung Abwasserkanal Beton DN 1400 mit
Niedrigwassergerinne unter Betrieb.
Entwässerungsleitung im Hochdruck- oder Vakuumspülverfahren reinigen. Räumgut vorentwässern.
Reinigung 'als Vorbereitung für Kamerabefahrung'

Rohr DN/ID 'DN 1400 mit Niedrigwassergerinne'

Rohr 'Stahlbeton'

Haltungslänge 'bis 60m'

Verschmutzung bis 20 v.H. der Profilhöhe.
Räumgut nach Wahl des AN verwerten.
Menge: 60,000 m

**02.01.0007 Kamerabefahrung bis DN 1400**
Kamerabefahrung Abwasserleitung DN 1400 mit Niedrigwassergerinne unter Betrieb
Kameradurchfahrung von Entwässerungsrohrleitungen ausführen. Auf Schadstellen untersuchen und auf Da-
tenträger dokumentieren. Datenträger dem AG übergeben.
Rohr DN/ID '1400 mit Niedrigwassergerinne'

Rohr aus Stahlbeton.
Haltungslänge über 30,00 bis 60,00 m.
Leitung unter Betrieb prüfen.
Befahrung 'Sammelleitung unter Betrieb'

Dokumentation mit Angabe von Haltung, Rohrmaterial,
Rohrdurchmesser, Haltungslänge, Gefälle im Rohr und
Stationierung von seitlichen Zuläufen und Schadstellen
schriftlich vorlegen.
Daten im ISY-Bau Austauschformat Abwasser (XML) sowie
aufbereitet in Video-Datenformat nach Unterlagen des AG
übergeben. Datenträger nach Unterlagen des AG.
Menge: 60,000 m

**02.01.0008 Kanalreinigung bis DN 800**
Kanalreinigung Abwasserkanal Beton DN 800 unter Betrieb.
Entwässerungsleitung im Hochdruck- oder Vakuumspülverfahren reinigen. Räumgut vorentwässern.
Reinigung 'als Vorbereitung für Kamerabefahrung'

Rohr DN/ID 'DN 800 unter BW 155, Donaustraße'

Rohr 'Stahlbeton'

Haltungslänge 'bis 60m'

Verschmutzung bis 20 v.H. der Profilhöhe.
Räumgut nach Wahl des AN verwerten.
Menge: 100,000 m

**02.01.0009 Kamerabefahrung bis DN 800**
Kamerabefahrung unter Betrieb
Kameradurchfahrung von Entwässerungsrohrleitungen ausführen. Auf Schadstellen untersuchen und auf Da-
tenträger dokumentieren. Datenträger dem AG übergeben.
Rohr DN/ID '800 unter BW 155, Donazstraße'

Rohr aus Stahlbeton.
Haltungslänge über 30,00 bis 60,00 m.
Leitung unter Betrieb prüfen.
Befahrung 'Sammelleitung unter Betrieb'

Dokumentation mit Angabe von Haltung, Rohrmaterial,
Rohrdurchmesser, Haltungslänge, Gefälle im Rohr und
Stationierung von seitlichen Zuläufen und Schadstellen
schriftlich vorlegen.
Daten im ISY-Bau Austauschformat Abwasser (XML) sowie
aufbereitet in Video-Datenformat nach Unterlagen des AG
übergeben. Datenträger nach Unterlagen des AG.
Menge: 100,000 m

**02.01.0010 Kanalreinigung bis DN 600**
Kanalreinigung Abwasserkanal Beton DN 600 unter Betrieb.
Entwässerungsleitung im Hochdruck- oder Vakuumspülverfahren reinigen. Räumgut vorentwässern.
Reinigung 'als Vorbereitung für Kamerabefahrung'

Rohr DN/ID 'DN 600 unter BW 154, Ohebrücke'

Rohr 'Stahlbeton'

Haltungslänge 'bis 60m'

Verschmutzung bis 20 v.H. der Profilhöhe.
Räumgut nach Wahl des AN verwerten.
Menge: 140,000 m

**02.01.0011 Kamerabefahrung bis DN 600**
Kamerabefahrung unter Betrieb
Kameradurchfahrung von Entwässerungsrohrleitungen ausführen. Auf Schadstellen untersuchen und auf Da-
tenträger dokumentieren. Datenträger dem AG übergeben.
Rohr DN/ID '600 unter BW 154, Ohebrücke'

Rohr aus Stahlbeton.
Haltungslänge über 30,00 bis 60,00 m.
Leitung unter Betrieb prüfen.
Befahrung 'Sammelleitung unter Betrieb'

Dokumentation mit Angabe von Haltung, Rohrmaterial,
Rohrdurchmesser, Haltungslänge, Gefälle im Rohr und
Stationierung von seitlichen Zuläufen und Schadstellen
schriftlich vorlegen.
Daten im ISY-Bau Austauschformat Abwasser (XML) sowie
aufbereitet in Video-Datenformat nach Unterlagen des AG
übergeben. Datenträger nach Unterlagen des AG.
Menge: 140,000 m

### Abschnitt 03 Stundenlohnleistungen

#### Unterabschnitt 03.01 Stundenlohnsätze

**03.01.0001 Stundensatz f. Beratung**
Stundensatz Dipl. Ing, Dipl. Geol., M. Eng,
Sachverständiger für Schäden an Gebäuden,
Sachverständiger Beweissicherung u. ä.
Kosten für Beratung
Menge: 32,000 Std

**03.01.0002 Stundensatz Dokumentation**
Stundensatz Dipl. Ing, Dipl. Geol., M. Eng,
Sachverständiger für Schäden an Gebäuden,
Sachverständiger Beweissicherung u. ä.
Kosten für zusätzliche Dokumentationen
Menge: 33,000 Std

**03.01.0003 Stundensatz Sekretariat**
Stundensatz Sekretariat für Terminvereinbarungen
mit Eigentümern der Objekte und sonstiges.
Menge: 33,000 Std

### Abschnitt 04 Nebenkosten

#### Unterabschnitt 04.01 Nebenkosten allgemein

**04.01.0001 Nebenkosten**
Nebenkosten ( Allgemeine Bürokosten, Telefon, etc.)
Menge: 0,060 St
